# !Sto-Musterprojekt
Leistungsbeschreibung (GAEB 90, DA81)
DV-Nummer: !sto-01
Währung: EUR

## Firma Bodendetails Iris Reimann 2014 Mus
Datum: 26.11.13

### Bereich 01 Fertigteilprofile

#### Abschnitt 01.01 Hohlkehlen und Wandanschluß

**01.01.10 Industriell vorgefertigte Hohlkehle, Polyprofil 3/3**
Liefern, bearbeiten und hohlraumfreies
verkleben eines industriell vorgefertigtes Polyprofil
aus Epoxidharz-Mörtel mit gestelltem
Epoxidharz-Bindemittel, passend zum
Beschichtungssystem.
Im Bereich aufgehender
Bauteile mit einem 1- komponentigen PU Kleber
ink. Primer und Hinterfüllprofil.

Bezeichnung: Polyprofil Hohlkehle 3/3
Abmessung:  ca. 30 x 30 mm
Untergrund:  eben, gespachtelt
Hersteller:  Fa. Bodendetails Iris Reimann
  Tel.: 03628-6609628
  Fax: 03628-6609629
  www.hohlkehle.info

Bauteil:Wand/Boden
Menge: 1,000

**01.01.20 Industriell gefertigte Hohlkehle, Polyprofil 5/5**
Liefern, bearbeiten und hohlraumfreies
verkleben eines industriell vorgefertigtes Polyprofil
aus Epoxidharz-Mörtel mit gestelltem
Epoxidharz-Bindemittel, passend zum
Beschichtungssystem.
Im Bereich aufgehender
Bauteile mit einem 1- komponentigen PU Kleber
ink. Primer und Hinterfüllprofil.

Bezeichnung: Polyprofil Hohlkehle 5/5
Abmessung:  ca. 50 x 50 mm
Untergrund:  eben, gespachtelt
Hersteller:  Fa. Bodendetails Iris Reimann
  Tel.: 03628-6609628
  Fax: 03628-6609629
  www.hohlkehle.info
Menge: 0,000 m

**01.01.30 Industriell gefertigte Hohlkehle,Polyprofil 5/10**
Liefern, bearbeiten und hohlraumfreies
verkleben eines industriell vorgefertigtes Polyprofil
aus Epoxidharz-Mörtel mit gestelltem
Epoxidharz-Bindemittel, passend zum
Beschichtungssystem.
Im Bereich aufgehender
Bauteile mit einem 1- komponentigen PU Kleber
ink. Primer und Hinterfüllprofil.

Bezeichnung: Polyprofil Hohlkehle 5/10
Abmessung:  ca. 50 x 100 mm
Untergrund:  eben, gespachtelt
Hersteller:  Fa. Bodendetails Iris Reimann
  Tel.: 03628-6609628
  Fax: 03628-6609629
  www.hohlkehle.info
Menge: 1,000

**01.01.40 Industriell gefertigte Hohlkehle,Polyprofil 2,5/5**
Liefern, bearbeiten und hohlraumfreies
verkleben eines industriell vorgefertigtes Polyprofil
aus Epoxidharz-Mörtel mit gestelltem
Epoxidharz-Bindemittel, passend zum
Beschichtungssystem.
Im Bereich aufgehender
Bauteile mit einem 1- komponentigen PU Kleber
ink. Primer und Hinterfüllprofil.

Bezeichnung: Polyprofil Hohlkehle 2,5/50
Abmessung:  ca. 25 x 50 mm
Untergrund:  eben, gespachtelt
Hersteller:  Fa. Bodendetails Iris Reimann
  Tel.: 03628-6609628
  Fax: 03628-6609629
  www.hohlkehle.info
Menge: 1,000

**01.01.50 Industriell vorgefertigte Hohlkehle, Polyprofil 2,5/10**
Liefern, bearbeiten und hohlraumfreies
verkleben eines industriell vorgefertigtes Polyprofil
aus Epoxidharz-Mörtel mit gestelltem
Epoxidharz-Bindemittel, passend zum
Beschichtungssystem.
Im Bereich aufgehender
Bauteile mit einem 1- komponentigen PU Kleber
ink. Primer und Hinterfüllprofil.

Bezeichnung: Polyprofil Hohlkehle 2,5/10
Abmessung:  ca. 25 x 100 mm
Untergrund:  eben, gespachtelt
Hersteller:  Fa. Bodendetails Iris Reimann
  Tel.: 03628-6609628
  Fax: 03628-6609629
  www.hohlkehle.info
Menge: 1,000

**01.01.60 Industriell vorgefertigte Hohlkehle, Polyprofil 2,5/15**
Liefern, bearbeiten und hohlraumfreies
verkleben eines industriell vorgefertigtes Polyprofil
aus Epoxidharz-Mörtel mit gestelltem
Epoxidharz-Bindemittel, passend zum
Beschichtungssystem.
Im Bereich aufgehender
Bauteile mit einem 1- komponentigen PU Kleber
ink. Primer und Hinterfüllprofil.

Bezeichnung: Polyprofil Hohlkehle 2,5/15
Abmessung:  ca. 25 x 150 mm
Untergrund:  eben, gespachtelt
Hersteller:  Fa. Bodendetails Iris Reimann
  Tel.: 03628-6609628
  Fax: 03628-6609629
  www.hohlkehle.info
Menge: 1,000

**01.01.70 Industriell gefertigte Hohlkehle, Polyprofil 4/15**
Liefern, bearbeiten und hohlraumfreies
verkleben eines industriell vorgefertigtes Polyprofil
aus Epoxidharz-Mörtel mit gestelltem
Epoxidharz-Bindemittel, passend zum
Beschichtungssystem.
Im Bereich aufgehender
Bauteile mit einem 1- komponentigen PU Kleber
ink. Primer und Hinterfüllprofil.

Bezeichnung: Polyprofil Hohlkehle 4/15
Abmessung:  ca. 40 x 150 mm
Untergrund:  eben, gespachtelt

Hersteller:  Fa. Bodendetails Iris Reimann
  Tel.: 03628-6609628
  Fax: 03628-6609629
  www.hohlkehle.info
Menge: 0,000 m

**01.01.80 Industriell gefertigte Polyprofil MP Hohlkehle 2,5/2,5**
*** für leichte Beanspruchung

Liefern, bearbeiten und hohlraumfreies
verkleben eines industriell vorgefertigtes Polyprofil
aus Mischpolymer
mit einem 1- komponentigen PU Kleber
ink. Primer und Hinterfüllprofil.

Bezeichnung: Polyprofil Hohlkehle MP 2,5/2,5
Abmessung:  ca. 25 x 25 mm
Untergrund:  eben, gespachtelt
Hersteller:  Fa. Bodendetails Iris Reimann
  Tel.: 03628-6609628
  Fax: 03628-6609629
  www.hohlkehle.info

Bauteil:Wand/Boden
Menge: 0,000

**01.01.90 Industriell gefertigte Polyprofil MP Hohlkehle 5/5**
*** für leichte Beanspruchung

Liefern, bearbeiten und hohlraumfreies
verkleben eines industriell vorgefertigtes Polyprofil
aus Mischpolymer
mit einem 1- komponentigen PU Kleber
ink. Primer und Hinterfüllprofil.

Bezeichnung: Polyprofil Hohlkehle MP 5/5
Abmessung:  ca. 50 x 50 mm
Untergrund:  eben, gespachtelt
Hersteller:  Fa. Bodendetails Iris Reimann
  Tel.: 03628-6609628
  Fax: 03628-6609629
  www.hohlkehle.info

Bauteil:Wand/Boden
Menge: 0,000

**01.01.100 Industriell gefertigte Polyprofil MP Hohlkehle 5/10**
*** für leichte Beanspruchung

Liefern, bearbeiten und hohlraumfreies
verkleben eines industriell vorgefertigtes Polyprofil
aus Mischpolymer
mit einem 1- komponentigen PU Kleber
ink. Primer und Hinterfüllprofil.

Bezeichnung: Polyprofil Hohlkehle MP 5/10
Abmessung:  ca. 50 x 100 mm
Untergrund:  eben, gespachtelt
Hersteller:  Fa. Bodendetails Iris Reimann
  Tel.: 03628-6609628
  Fax: 03628-6609629
  www.hohlkehle.info

Bauteil:Wand/Boden
Menge: 0,000

#### Abschnitt 01.05 Tropfkanten

**01.05.1 Industriell vorgefertigte Tropfleiste, Polyprofil T 20**
Liefern, bearbeiten und hohlraumfreies
verkleben einer industriell vorgefertigten
Polyprofil-Tropfleiste
aus Epoxidharz-Mörtel an der
Unterseite der Balkonplatte mit einem
1- Komponenten Polyurethan oder einem
Epoxidharzkleber.

Bezeichnung: Polyprofil Tropfleiste T 20
Abmessung:  ca. 28 x 13 mm
Untergrund:  eben, gespachtelt
Hersteller:  Fa. Bodendetails Iris Reimann
  Tel.: 03628-6609628
  Fax: 03628-6609629
  www.hohlkehle.info

Bauteil: Balkon, Terasse, Laubengang, Loggia
Menge: 1,000

**01.05.2 Industriell vorgefertigte Tropfleiste, Polyprofil S 40**
Liefern, bearbeiten und hohlraumfreies
verkleben einerindustriell vorgefertigten
Polyprofil-Tropfleiste
aus Epoxidharz-Mörtel an der
der Balkonplatte mit einem
1- Komponenten Polyurethan oder einem
Epoxidharzkleber.

Bezeichnung: Polyprofil Tropfleiste S 40
Abmessung:  ca. 40 x 14 mm
Untergrund:  eben, gespachtelt
Hersteller:  Fa. Bodendetails Iris Reimann
  Tel.: 03628-6609628
  Fax: 03628-6609629
  www.hohlkehle.info

Bauteil: Balkon, Terasse, Laubengang, Loggia
Menge: 1,000

**01.05.3 Industriell vorgefertigte Tropfleiste, Polyprofil T 60**
Liefern, bearbeiten und hohlraumfreies
verkleben einer industriell vorgefertigten
Polyprofil-Tropfleiste
aus Epoxidharz-Mörtel an der
der Balkonplatte mit einem
1- Komponenten Polyurethan oder einem
Epoxidharzkleber.

Bezeichnung: Polyprofil Tropfleiste T 60
Abmessung:  ca. 58 x 13 mm
Untergrund:  eben, gespachtelt
Hersteller:  Fa. Bodendetails Iris Reimann
  Tel.: 03628-6609628
  Fax: 03628-6609629
  www.hohlkehle.info

Bauteil: Balkon, Terasse, Laubengang, Loggia
Menge: 1,000

#### Abschnitt 01.06 Treppenkanten

**01.06.10 Industriell vorgefertigte Treppenkante, Polyprofil TK 4/2 - B**
Liefern, bearbeiten und hohlraumfreies
verkleben eines industriell vorgefertigten
Polyprofil - Kantenschutzprofils
aus Epoxidharz-Mörtel
mit einem
Epoxidharzkleber.

Bezeichnung: Polyprofil Treppenkante TK 4/2 - B
Abmessung:  ca. 43 x 20 mm
Untergrund:  eben, gespachtelt
Hersteller:  Fa. Bodendetails Iris Reimann
  Tel.: 03628-6609628
  Fax: 03628-6609629
  www.hohlkehle.info

Bauteil: Treppenkante
Menge: 1,000

USt %: 16,00
